# Revestimento exterior de fachada ventilada, de réguas de madeira

- Propriedade do ficheiro: CYPE Ingenieros S.A.
- Formato: FIEBDC-3/2016
- Programa: Gerador de preços para construção civil. CYPE Ingenieros, S.A.
- Data: 06/06/2025
- Moeda: EUR
- Custos indirectos: 3 %
- IVA: 23 %

## F Fachadas, divisões e protecções

### FA Fachadas ventiladas

#### FAZ Revestimento exterior de réguas ou ripas de madeira

**FAZ010** m² Revestimento exterior de fachada ventilada, de réguas de madeira.
Revestimento exterior de fachada ventilada, de réguas de madeira maciça de pinho silvestre (Pinus sylvestris) procedente de Espanha, tratada em autoclave, de secção rectangular, com os bordos macho-fêmea, de 3000x80x22 mm, com classe de risco 3.1, segundo NP EN 335; colocação em posição horizontal com parafusos, sobre subestrutura suporte formada por ripa de 46x46 mm de secção, de madeira de pinheiro-bravo (Pinus pinaster), tratada em autoclave, com classe de risco 4, segundo NP EN 335, com uma separação de 600 mm, fixadas ao suporte de madeira com parafusos de aço ao carbono. Inclusive fita autocolante, Nail Plaster "ROTHOBLAAS", de espuma de polietileno de células fechadas.
Critérios considerados na determinação do preço da unidade de obra: O preço não inclui o isolamento térmico.
Inclui: Limpeza e preparação da superfície suporte. Implantação das juntas de dilatação e panos de trabalho. Marcação das ripas sobre o paramento. Colocação e fixação das ripas. Preparação do revestimento. Aprumo, nivelamento e alinhamento do revestimento. Fixação das réguas às ripas. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt07mee203fA | m | Ripa de 46x46 mm de secção, de madeira de pinheiro-bravo (Pinus pinaster), tratada em autoclave, com classe de risco 4, segundo NP EN 335, acabamento escovado, com humidade inferior a 20%. (material) | 1.7 | 2.25 | 3.825 |
| mt15pdr070g | m | Fita autocolante Nail Plaster "ROTHOBLAAS", de espuma de polietileno de células fechadas, com adesivo acrílico sem dissolventes, de 3 mm de espessura e 50 mm de largura, intervalo de temperatura de trabalho de -30 a 80°C, para aplicar em interiores e exteriores, para a selagem dos orifícios realizados na pregagem de elementos de madeira, fornecida em rolos de 30 m de comprimento. (material) | 1.7 | 0.82 | 1.394 |
| mt07emr411ad | Ud | Parafuso de 5 mm de diâmetro e 80 mm de comprimento, de aço com carbono, para utilização exterior. (material) | 27 | 0.13 | 3.510 |
| mt22bar020ccb | m² | Réguas de madeira maciça de pinho silvestre (Pinus sylvestris) procedente de Espanha, tratada em autoclave, de secção rectangular, com os bordos macho-fêmea, de 3000x80x22 mm, com classe de risco 3.1, segundo NP EN 335; com o preço incrementado em 5% relativamente a peças especiais para a resolução de pontos singulares. Corte em oficina, para montagem em obra. (material) | 1.05 | 33.37 | 35.039 |
| mo011 | h | Oficial de 1ª montador. (mão de obra) | 0.788 | 25.32 | 19.952 |
| mo080 | h | Ajudante de montador. (mão de obra) | 0.788 | 24.04 | 18.944 |
| % | % | Custos directos complementares | 2 % | 82.664 | 1.653 |
|  |  | Custos directos |  |  | 84.317 |

Resíduos:
- colocação: mt07mee203fA; factor de resíduo 0.0135375
- colocação: mt15pdr070g; factor de resíduo 0.044
- colocação: mt07emr411ad Parafuso de 5 mm de diâmetro e 80 mm de comprimento, de aço com carbono, para utilização exterior; factor de resíduo 0.00492537
- colocação: mt22bar020ccb; factor de resíduo 0.00836813

## Recursos

**mt07mee203fA** m Ripa de 46x46 mm de secção
Dados técnicos: Custo energético 73.795 MJ; Emissão de CO2 -1.169 kg; Código LER 17 02 01; Massa do elemento 0.88 kg; Volume 0.0008 m3
Resíduos:
- embalagem: re170203 Plástico. (componente de resíduo); rendimento 0.002 kg; Código LER 17 02 03; Massa do elemento 1 kg; Volume 0.001667 m3

**mt15pdr070g** m Fita autocolante Nail Plaster "ROTHOBLAAS"
Dados técnicos: Custo energético 6.119 MJ; Emissão de CO2 -0.050 kg; Código LER 17 02 03; Massa do elemento 0.005 kg; Volume 0.000008 m3
Resíduos:
- embalagem: re170201 Madeira. (componente de resíduo); rendimento 0.04 kg; Código LER 17 02 01; Massa do elemento 1 kg; Volume 0.000909 m3

**mt07emr411ad** Ud Parafuso de 5 mm de diâmetro e 80 mm de comprimento, de aço com carbono, para utilização exterior
Dados técnicos: Custo energético 0.097 MJ; Emissão de CO2 0.005 kg; Código LER 17 04 05; Massa do elemento 0.0067 kg; Volume 0.000003 m3
Resíduos:
- embalagem: re150101 Embalagens de papel e cartão. (componente de resíduo); rendimento 0.001 kg; Código LER 15 01 01; Massa do elemento 1 kg; Volume 0.001333 m3

**mt22bar020ccb** m² Réguas de madeira maciça de pinho silvestre (Pinus sylvestris) procedente de Espanha
Dados técnicos: Custo energético 882.793 MJ; Emissão de CO2 -13.893 kg; Código LER 17 02 01; Massa do elemento 10.51 kg; Volume 0.009555 m3
Resíduos:
- embalagem: re170203 Plástico; rendimento 0.04 kg
