# Isolamento sonoro a sons de condução aérea e de percussão, sob pavimentos de madeira sobre ripas, com painéis de fibras de poliéster

- Propriedade do ficheiro: CYPE Ingenieros S.A.
- Formato: FIEBDC-3/2016
- Programa: Gerador de preços para construção civil. CYPE Ingenieros, S.A.
- Data: 06/06/2025
- Moeda: EUR
- Custos indirectos: 3 %
- IVA: 23 %

## N Isolamentos e impermeabilizações

### NB Isolamentos sonoros

#### NBM Pavimentos de madeira e laminados

**NBM030** m² Isolamento sonoro a sons de condução aérea e de percussão, sob pavimentos de madeira sobre ripas, com painéis de fibras de poliéster.
Isolamento sonoro a sons de condução aérea e de percussão sob pavimentos de madeira sobre ripas, com painéis de napa de poliéster, de 1350x600 mm e 40 mm de espessura, colocados sob pavimentos de madeira sobre ripas; dessolidarização perimetral com banda perimetral autocolante dessolidarizante Silent Edge "ROTHOBLAAS", de espuma de polietileno de células fechadas, de 4 mm de espessura e de 150 mm de largura, de cor cinzento; colocada sob as instalações existentes entre as ripas; e banda autocolante dessolidarizante Silent Underfloor "ROTHOBLAAS", de borracha EPDM expandida, de 4 mm de espessura e de 50 mm de largura, aderida às faces inferior e superior das ripas. Inclusive fita viscoelástica autocolante, para vedação de juntas.
Critérios considerados na determinação do preço da unidade de obra: O preço não inclui as ripas nem o pavimento de madeira.
Inclui: Limpeza e preparação da superfície suporte. Colocação da banda dessolidarizante perimetral. Colocação da banda dessolidarizante na face inferior das ripas. Colocação da banda dessolidarizante na face superior das ripas. Corte do isolamento. Colocação do isolamento entre as ripas. Vedação de juntas e ligações.
Critério de medição de projecto: Superfície medida segundo documentação gráfica de Projecto.
Critério de medição de obra: Medir-se-á a superfície realmente executada segundo especificações de Projecto.

| Código | Un | Descrição | Rendimento | Preço | Importância |
|---|---|---|---|---|---|
| mt16pdr030d | m | Banda perimetral autocolante dessolidarizante Silent Edge "ROTHOBLAAS", de espuma de polietileno de células fechadas, de 4 mm de espessura e de 150 mm de largura, de cor cinzento. (material) | 1.05 | 2.74 | 2.877 |
| mt16pdr040a | m | Banda autocolante dessolidarizante Silent Underfloor "ROTHOBLAAS", de borracha EPDM expandida, de 4 mm de espessura e de 50 mm de largura. (material) | 1 | 2.67 | 2.670 |
| mt16npg020i | m² | Painel de napa de poliéster, tipo NPP, de 1350x600 mm e 40 mm de espessura, resistência térmica 1,02 m²°C/W, condutibilidade térmica 0,039 W/(m°C), Euroclasse B-s1, d0 de reacção ao fogo segundo NP EN 13501-1; com atenuação acústica de 50 dB. (material) | 1.05 | 5.36 | 5.628 |
| mt16pnc010a | m | Fita viscoelástica autocolante, com auto-protecção de alumínio, de 50 mm de largura e de 1,5 mm de espessura, para vedação de juntas. (material) | 0.1 | 0.8 | 0.080 |
| mo054 | h | Oficial de 1ª montador de isolamentos. (mão de obra) | 0.1 | 25.32 | 2.532 |
| mo101 | h | Ajudante de montador de isolamentos. (mão de obra) | 0.1 | 24.04 | 2.404 |
| % | % | Custos directos complementares | 2 % | 16.191 | 0.324 |
|  |  | Custos directos |  |  | 16.515 |

Resíduos:
- colocação: mt16pdr030d; factor de resíduo 0.0598
- colocação: mt16npg020i; factor de resíduo 0.06

## Recursos

**mt16pdr030d** m Banda perimetral autocolante dessolidarizante Silent Edge "ROTHOBLAAS"
Dados técnicos: Custo energético 2.167 MJ; Emissão de CO2 0.078 kg; Código LER 17 06 04; Massa do elemento 0.015 kg; Volume 0.000025 m3
Resíduos:
- embalagem: re170203 Plástico. (componente de resíduo); rendimento 0.001 kg; Código LER 17 02 03; Massa do elemento 1 kg; Volume 0.001667 m3

**mt16pdr040a** m Banda autocolante dessolidarizante Silent Underfloor "ROTHOBLAAS"
Dados técnicos: Custo energético 2.488 MJ; Emissão de CO2 0.108 kg

**mt16npg020i** m² Painel de napa de poliéster
Dados técnicos: Custo energético 44.615 MJ; Emissão de CO2 1.935 kg; Código LER 17 06 04; Massa do elemento 1 kg; Volume 0.001667 m3
Resíduos:
- embalagem: re170203 Plástico; rendimento 0.024 kg
