# Isolamento sonoro do perímetro de elementos estruturais de madeira, com banda dessolidarizadora

- Propriedade do ficheiro: CYPE Ingenieros S.A.
- Formato: FIEBDC-3/2016
- Programa: Gerador de preços para construção civil. CYPE Ingenieros, S.A.
- Data: 10/02/2025
- Moeda: EUR
- Custos indirectos: 3 %
- IVA: 23 %

## N Isolamentos e impermeabilizações

### NB Isolamentos sonoros

#### NBJ Pontes acústicas

**NBJ012** m Isolamento sonoro do perímetro de elementos estruturais de madeira, com banda dessolidarizadora.
Isolamento sonoro do perímetro de elementos estruturais de madeira, realizado com fita resiliente Aladin Stripe Soft "ROTHOBLAAS", de borracha EPDM extrudida, de 5 mm de espessura e 95 mm de largura, para redução dos sons de percussão em 4 dBA, segundo NP EN ISO 10140, para garantir a sua dessolidarização e optimizar o isolamento sonoro.
Inclui: Limpeza e preparação da superfície. Corte da banda dessolidarizadora. Colocação da banda dessolidarizadora.
Critério de medição de projecto: Comprimento medido segundo documentação gráfica de Projecto.
Critério de medição de obra: Medir-se-á o comprimento realmente executado segundo especificações de Projecto.

| Código | Un | Descrição | Rendimento | Preço | Importância |
|---|---|---|---|---|---|
| mt16pdr010ub | m | Fita resiliente Aladin Stripe Soft "ROTHOBLAAS", de borracha EPDM extrudida, de 5 mm de espessura e 95 mm de largura, para redução dos sons de percussão em 4 dBA, segundo NP EN ISO 10140, sem compostos orgânicos voláteis (COV), com grampos de fixação. (material) | 1.02 | 17.26 | 17.605 |
| mo095 | h | Ajudante de montador de estruturas de madeira. (mão de obra) | 0.055 | 25.06 | 1.378 |
| % | % | Custos directos complementares | 2 % | 18.983 | 0.380 |
|  |  | Custos directos |  |  | 19.363 |

## Recursos

**mt16pdr010ub** m Fita resiliente Aladin Stripe Soft "ROTHOBLAAS"
Dados técnicos: Custo energético 47.085 MJ; Emissão de CO2 2.051 kg
