# Isolamento térmico pelo exterior em fachada ventilada de parede estrutural de painel de madeira lamelada colada cruzada (CLT)

- Propriedade do ficheiro: CYPE INGENIEROS, S.A.
- Formato: FIEBDC-3/2002
- Moeda: EUR
- Custos indirectos: 3.00 %
- IVA: 23.00 %

**NVF010** m² Isolamento térmico pelo exterior em fachada ventilada de parede estrutural de painel de madeira lamelada colada cruzada (CLT), formado por painel rígido de fibras de madeira, de 40 mm de espessura, segundo EN 13171, resistência térmica 1 m²°C/W, condutibilidade térmica 0,039 W/(m°C), densidade 140 kg/m³, colocado topo a topo e fixado mecanicamente com parafusos autoperfurantes para madeira, HBS "ROTHOBLAAS", de 6 mm de diâmetro e 70 mm de comprimento, de aço galvanizado com revestimento de crómio, prévia colocação de anilhas de polipropileno Thermowasher "ROTHOBLAAS", de 65 mm de diâmetro, com tampão de polipropileno para evitar pontes térmicas pontuais na fixação do isolamento em suportes de madeira, (6 ud/m²); e impermeabilização posterior com membrana altamente transpirante, impermeável à água da chuva, de polipropileno, com armadura Traspir 110 "ROTHOBLAAS", de 0,4 mm de espessura e 112 g/m², de 0,02 m de espessura de ar equivalente face à difusão de vapor de água, segundo NP EN 1931, estanquidade à água classe W1 segundo EN 1928, permeabilidade ao ar 0,02 m³/h·m² a 50 Pa, (Euroclasse E de reacção ao fogo, segundo NP EN 13501-1), vedada com fita autocolante Easy Band "ROTHOBLAAS", de polietileno, com adesivo acrílico sem dissolventes, armadura de polietileno e película de separação de papel siliconado, de 0,28 mm de espessura e 50 mm de largura.
Isolamento térmico pelo exterior em fachada ventilada de parede estrutural de painel de madeira lamelada colada cruzada (CLT), formado por painel rígido de fibras de madeira, de 40 mm de espessura, segundo EN 13171, resistência térmica 1 m²°C/W, condutibilidade térmica 0,039 W/(m°C), densidade 140 kg/m³, colocado topo a topo e fixado mecanicamente com parafusos autoperfurantes para madeira, HBS "ROTHOBLAAS", de 6 mm de diâmetro e 70 mm de comprimento, de aço galvanizado com revestimento de crómio, prévia colocação de anilhas de polipropileno Thermowasher "ROTHOBLAAS", de 65 mm de diâmetro, com tampão de polipropileno para evitar pontes térmicas pontuais na fixação do isolamento em suportes de madeira, (6 ud/m²); e impermeabilização posterior com membrana altamente transpirante, impermeável à água da chuva, de polipropileno, com armadura Traspir 110 "ROTHOBLAAS", de 0,4 mm de espessura e 112 g/m², de 0,02 m de espessura de ar equivalente face à difusão de vapor de água, segundo NP EN 1931, estanquidade à água classe W1 segundo EN 1928, permeabilidade ao ar 0,02 m³/h·m² a 50 Pa, (Euroclasse E de reacção ao fogo, segundo NP EN 13501-1), vedada com fita autocolante Easy Band "ROTHOBLAAS", de polietileno, com adesivo acrílico sem dissolventes, armadura de polietileno e película de separação de papel siliconado, de 0,28 mm de espessura e 50 mm de largura.
Inclui: Corte e preparação do isolamento. Colocação do isolamento. Fixação do isolamento. Colocação da impermeabilização. Colocação da fita de vedação.
Critério de medição de projecto: Superfície medida segundo documentação gráfica de Projecto.
Critério de medição de obra: Medir-se-á a superfície realmente executada segundo especificações de Projecto.

| Código | Un | Descrição | Rendimento | Preço | Importância |
|---|---|---|---|---|---|
| mt16bab010a | m² | Painel rígido de fibras de madeira, de 40 mm de espessura, segundo EN 13171, resistência térmica 1 m²°C/W, condutibilidade térmica 0,039 W/(m°C), densidade 140 kg/m³, Euroclasse E de reacção ao fogo segundo NP EN 13501-1. (material) | 1.050 | 11.21 | 11.77 |
| mt07emr113Cg | Ud | Parafuso autoperfurante para madeira, HBS "ROTHOBLAAS", de 6 mm de diâmetro e 70 mm de comprimento, de aço galvanizado com revestimento de crómio. (material) | 6.000 | 0.15 | 0.90 |
| mt07emr114a | Ud | Anilha de polipropileno Thermowasher "ROTHOBLAAS", de 65 mm de diâmetro, com tampão de polipropileno para evitar pontes térmicas pontuais na fixação do isolamento em suportes de madeira. (material) | 6.000 | 0.48 | 2.88 |
| mt15pdr150ma | m² | Membrana altamente transpirante, impermeável à água da chuva, de polipropileno, com armadura Traspir 110 "ROTHOBLAAS", de 0,4 mm de espessura e 112 g/m², de 0,02 m de espessura de ar equivalente face à difusão de vapor de água, segundo NP EN 1931, estanquidade à água classe W1 segundo EN 1928, permeabilidade ao ar 0,02 m³/h·m² a 50 Pa, (Euroclasse E de reacção ao fogo, segundo NP EN 13501-1), com resistência aos raios UV de 2 meses, intervalo de temperatura de trabalho de -40 a 80°C, para colocar sob revestimentos com réguas de madeira, sem juntas abertas, fornecida em rolos de 1,50x50 m, segundo NP EN 13859-2. (material) | 1.100 | 1.83 | 2.01 |
| mt15pdr160g | m | Fita autocolante Easy Band "ROTHOBLAAS", de polietileno, com adesivo acrílico sem dissolventes, armadura de polietileno e película de separação de papel siliconado, de 0,28 mm de espessura e 50 mm de largura, com resistência aos raios UV, intervalo de temperatura de trabalho de -40 a 100°C, para aplicar em interiores e exteriores, para a fixação e a vedação de lâminas impermeabilizantes e para o controlo do vapor, fornecida em rolos de 25 m de comprimento. (material) | 1.000 | 0.95 | 0.95 |
| mo054 | h | Oficial de 1ª montador de isolamentos. (mão de obra) | 0.131 | 19.38 | 2.54 |
| mo101 | h | Ajudante de montador de isolamentos. (mão de obra) | 0.131 | 18.40 | 2.41 |
| % | % | Custos directos complementares | 2 % | 23.46 | 0.47 |
|  |  | Custos directos |  |  | 23.93 |
