# Travamento de parede de estrutura leve de madeira com painel estrutural

- Propriedade do ficheiro: CYPE INGENIEROS, S.A.
- Formato: FIEBDC-3/2002
- Moeda: EUR
- Custos indirectos: 3.00 %
- IVA: 23.00 %

## E Estruturas

### EM Madeira

#### EML Estruturas leves

**EML020** m² Travamento de parede de estrutura leve de madeira com painel estrutural.
Travamento de parede exterior de estrutura leve de madeira, em ambas as faces, com painel estrutural contraplacado de madeira de pinho insigne (Pinus radiata), para utilização exterior, segundo NP EN 636, de 18 mm de espessura, com bordos rectos, fixado aos montantes com pregos, LBA ANKER "ROTHOBLAAS", de aço galvanizado de alta aderência.
Inclui: Implantação e marcação de eixos. Preparação e corte dos painéis. Fixação dos painéis à estrutura leve de madeira.
Critério de medição de projecto: Superfície medida segundo documentação gráfica de Projecto, sem deduzir aberturas menores que 1 m² e descontando, nas aberturas de superfície maior de 1 m², o excesso sobre 1 m².
Critério de medição de obra: Medir-se-á a superfície realmente executada segundo especificações de Projecto, sem deduzir aberturas menores que 1 m² e descontando, nas aberturas de superfície maior de 1 m², o excesso sobre 1 m².

| Código | Un | Descrição | Rendimento | Preço | Importância |
|---|---|---|---|---|---|
| mt07tdm060b | m² | Painel estrutural contraplacado de madeira de pinho insigne (Pinus radiata), para utilização exterior, segundo NP EN 636, de 18 mm de espessura, com bordos rectos, Euroclasse D-s2, d0 de reacção ao fogo, segundo NP EN 13501-1, classe E1 em emissão de formaldeído, segundo NP EN 13986. (material) | 2.000 | 17.02 | 34.04 |
| mt07emr111N | Ud | Prego, LBA ANKER "ROTHOBLAAS", de 4 mm de diâmetro e 75 mm de comprimento, de aço galvanizado de alta aderência. (material) | 26.667 | 0.14 | 3.73 |
| op00cla010 |  | Pregadora pneumática. | 1.000 | 0.00 | 0.00 |
| op00ato010 |  | Aparafusadora. | 1.000 | 0.00 | 0.00 |
| op00tal010 |  | Berbequim. | 1.000 | 0.00 | 0.00 |
| op00cor050 |  | Cortadora manual de madeira, de disco. | 1.000 | 0.00 | 0.00 |
| mo048 | h | Oficial de 1ª montador de estruturas de madeira. (mão de obra) | 0.200 | 23.64 | 4.73 |
| mo095 | h | Ajudante de montador de estruturas de madeira. (mão de obra) | 0.200 | 23.07 | 4.61 |
| % | % | Custos directos complementares | 2 % | 47.11 | 0.94 |
|  |  | Custos directos |  |  | 48.05 |
