# Painel sandwich para laje, sobre estrutura leve de perfis (light steel framing)

- Propriedade do ficheiro: CYPE Ingenieros S.A.
- Formato: FIEBDC-3/2016
- Programa: Gerador de preços para construção civil. CYPE Ingenieros, S.A.
- Data: 22/10/2024
- Moeda: EUR
- Custos indirectos: 3 %
- IVA: 23 %

## E Estruturas

### EA Metálicas

#### EAN Painéis estruturais

**EAN020** m² Painel sandwich para laje, sobre estrutura leve de perfis (light steel framing).
Painel sandwich com encaixe macho-fêmea nas quatro faces, composto de: face exterior de placa de gesso reforçado com fibras, de 12 mm de espessura, núcleo isolante de espuma de poliestireno extrudido de 40 mm de espessura e face interior de placa de gesso reforçado com fibras, de 12 mm de espessura, de 2400x550 mm, transmissão térmica 0,774 W/(m²°C), Euroclasse B-s1, d0 de reacção ao fogo, segundo NP EN 13501-1, fixado com parafusos de cabeça escareada, de aço zincado, sobre estrutura leve de perfis (light steel framing), com um vão entre apoios de 40 cm, para laje.
Critérios considerados na determinação do preço da unidade de obra: O preço não inclui o pavimento.
Inclui: Marcação e corte dos painéis. Colocação e fixação do painel sandwich.
Critério de medição de projecto: Superfície medida segundo documentação gráfica de Projecto.
Critério de medição de obra: Medir-se-á a superfície realmente executada segundo especificações de Projecto.

| Código | Un | Descrição | Rendimento | Preço | Importância |
|---|---|---|---|---|---|
| mt13pst040hh | m² | Painel sandwich com encaixe macho-fêmea nas quatro faces, composto de: face exterior de placa de gesso reforçado com fibras, de 12 mm de espessura, núcleo isolante de espuma de poliestireno extrudido de 40 mm de espessura e face interior de placa de gesso reforçado com fibras, de 12 mm de espessura, de 2400x550 mm, transmissão térmica 0,774 W/(m²°C), Euroclasse B-s1, d0 de reacção ao fogo, segundo NP EN 13501-1. (material) | 1 | 48.27 | 48.270 |
| mt13pst120g | Ud | Parafuso autoperfurante de cabeça escareada, de aço zincado, de 4,8 mm de diâmetro e 100 mm de comprimento. (material) | 16 | 0.19 | 3.040 |
| mo054 | h | Oficial de 1ª montador de isolamentos. (mão de obra) | 0.2 | 23.31 | 4.662 |
| mo101 | h | Ajudante de montador de isolamentos. (mão de obra) | 0.2 | 22.13 | 4.426 |
| % | % | Custos directos complementares | 2 % | 60.398 | 1.208 |
|  |  | Custos directos |  |  | 61.606 |

Resíduos:
- colocação: mt13pst040hh; factor de resíduo 0.0209579
- colocação: mt13pst120g Parafuso autoperfurante de cabeça escareada, de aço zincado, de 4,8 mm de diâmetro e 100 mm de comprimento; factor de resíduo 0.00465969

## Recursos

**mt13pst040hh** m² Painel sandwich com encaixe macho-fêmea nas quatro faces
Dados técnicos: Custo energético 1.769 MJ; Emissão de CO2 30.058 kg; Código LER 17 08 02; Massa do elemento 30.03 kg; Volume 0.03003 m3
Resíduos:
- embalagem: re170203 Plástico. (componente de resíduo); rendimento 0.006 kg; Código LER 17 02 03; Massa do elemento 1 kg; Volume 0.001667 m3

**mt13pst120g** Ud Parafuso autoperfurante de cabeça escareada, de aço zincado, de 4,8 mm de diâmetro e 100 mm de comprimento
Dados técnicos: Custo energético 0.195 MJ; Emissão de CO2 0.011 kg; Código LER 17 04 05; Massa do elemento 0.0191 kg; Volume 0.000009 m3
Resíduos:
- embalagem: re150101 Embalagens de papel e cartão. (componente de resíduo); rendimento 0.001 kg; Código LER 15 01 01; Massa do elemento 1 kg; Volume 0.001333 m3
