# Barreira pára-vapor sob laje

- Propriedade do ficheiro: CYPE Ingenieros S.A.
- Formato: FIEBDC-3/2016
- Programa: Gerador de preços para construção civil. CYPE Ingenieros, S.A.
- Data: 22/10/2024
- Moeda: EUR
- Custos indirectos: 3 %
- IVA: 23 %

## N Isolamentos e impermeabilizações

### NE Estanquidade

#### NED Lajes

**NED045** m² Barreira pára-vapor sob laje.
Barreira pára-vapor com estanquidade ao ar, impermeável à água da chuva, de polipropileno, com armadura Vaporvlies 120 "ROTHOBLAAS", de 0,40 mm de espessura e 121 g/m², de 30 m de espessura de ar equivalente face à difusão de vapor de água, segundo NP EN 1931, permeabilidade ao ar 0 m³/h·m² a 50 Pa, Euroclasse E de reacção ao fogo, segundo NP EN 13501-1. Colocação em obra: com sobreposições, por la cara inferior del forjado. Inclusive grampos L "ROTHOBLAAS" e fita autocolante Flexi Band "ROTHOBLAAS" para vedação de juntas.
Inclui: Limpeza e preparação da superfície. Corte e preparação. Fixação. Corte da fita de vedação. Colocação da fita de vedação.
Critério de medição de projecto: Superfície medida segundo documentação gráfica de Projecto.
Critério de medição de obra: Medir-se-á a superfície realmente executada segundo especificações de Projecto.

| Código | Un | Descrição | Rendimento | Preço | Importância |
|---|---|---|---|---|---|
| mt15pdr100Gka | m² | Barreira pára-vapor com estanquidade ao ar, impermeável à água da chuva, de polipropileno, com armadura Vaporvlies 120 "ROTHOBLAAS", de 0,4 mm de espessura e 121 g/m², de 30 m de espessura de ar equivalente face à difusão de vapor de água, segundo NP EN 1931, permeabilidade ao ar 0 m³/h·m² a 50 Pa, Euroclasse E de reacção ao fogo, segundo NP EN 13501-1, intervalo de temperatura de trabalho de -40 a 80°C, fornecida em rolos de 1,50x50 m, segundo EN 13984. (material) | 1.2 | 1.98 | 2.376 |
| mt15pdr300M | Ud | Grampo L "ROTHOBLAAS", de aço galvanizado, de 8 mm de altura; para a fixação de lâminas para o controlo do vapor. (material) | 5 | 0.02 | 0.100 |
| mt15pdr050e | m | Fita autocolante Flexi Band "ROTHOBLAAS", de polietileno, com adesivo acrílico sem dissolventes, armadura de polietileno e película de separação de papel siliconado, de 0,34 mm de espessura e 60 mm de largura, intervalo de temperatura de trabalho de -40 a 80°C, para a vedação nos encontros dos painéis e para a fixação e a vedação de lâminas impermeabilizantes e para o controlo do vapor, fornecida em rolos de 25 m de comprimento. (material) | 1.02 | 1.58 | 1.612 |
| mo054 | h | Oficial de 1ª montador de isolamentos. (mão de obra) | 0.042 | 23.31 | 0.979 |
| mo101 | h | Ajudante de montador de isolamentos. (mão de obra) | 0.021 | 22.13 | 0.465 |
| % | % | Custos directos complementares | 2 % | 5.532 | 0.111 |
|  |  | Custos directos |  |  | 5.643 |

Resíduos:
- colocação: mt15pdr100Gka; factor de resíduo 0.07
- colocação: mt15pdr050e; factor de resíduo 0.044

## Recursos

**mt15pdr100Gka** m² Barreira pára-vapor com estanquidade ao ar
Dados técnicos: Custo energético 13.570 MJ; Emissão de CO2 0.468 kg; Código LER 17 06 04; Massa do elemento 0.121 kg; Volume 0.000202 m3
Resíduos:
- embalagem: re170203 Plástico. (componente de resíduo); rendimento 0.024 kg; Código LER 17 02 03; Massa do elemento 1 kg; Volume 0.001667 m3

**mt15pdr300M** Ud Grampo L "ROTHOBLAAS", de aço galvanizado, de 8 mm de altura; para a fixação de lâminas para o controlo do vapor
Dados técnicos: Custo energético 0.713 MJ; Emissão de CO2 1.122 kg
Resíduos:
- embalagem: re150101 Embalagens de papel e cartão. (componente de resíduo); rendimento 1.32 kg; Código LER 15 01 01; Massa do elemento 1 kg; Volume 0.001333 m3

**mt15pdr050e** m Fita autocolante Flexi Band "ROTHOBLAAS"
Dados técnicos: Custo energético 8.037 MJ; Emissão de CO2 0.018 kg; Código LER 17 02 03; Massa do elemento 0.019 kg; Volume 0.000032 m3
Resíduos:
- embalagem: re170201 Madeira. (componente de resíduo); rendimento 0.04 kg; Código LER 17 02 01; Massa do elemento 1 kg; Volume 0.000909 m3
