# Apoio de laje sanitária ventilada, de estrutura leve de madeira, sobre fundação de betão

- Propriedade do ficheiro: CYPE INGENIEROS, S.A.
- Formato: FIEBDC-3/2002
- Moeda: EUR
- Custos indirectos: 3.00 %
- IVA: 23.00 %

## E Estruturas

### EM Madeira

#### EML Estruturas leves

**EML101** m Apoio de laje sanitária ventilada, de estrutura leve de madeira, sobre fundação de betão.
Apoio de laje sanitária ventilada, de estrutura leve de madeira, sobre fundação de betão, formado por: impermeabilização da fundação com membrana betuminosa adesiva, Protect 330 "ROTHOBLAAS" de 1 mm de espessura, de aplicação a frio, até 60 cm de desenvolvimento. Inclusive limpeza e preparação da superfície, desperdícios, cortes, sobreposições das lâminas asfálticas e banda de vedação.
Critérios considerados na determinação do preço da unidade de obra: O preço não inclui as estruturas leves de madeira.
Inclui: Implantação e marcação de eixos. Limpeza e preparação da superfície. Corte e preparação das lâminas. Colocação da impermeabilização da fundação.
Critério de medição de projecto: Comprimento medido segundo documentação gráfica de Projecto.
Critério de medição de obra: Medir-se-á o comprimento realmente executado segundo especificações de Projecto.

| Código | Un | Descrição | Rendimento | Preço | Importância |
|---|---|---|---|---|---|
| mt14lbr020g | m² | Membrana betuminosa adesiva, Protect 330 "ROTHOBLAAS" de 1 mm de espessura, de aplicação a frio, temperatura de aplicação entre 0°C e 40°C, para fundações, fornecida em rolos de 33 cm de largura e 10 m de comprimento. (material) | 0.600 | 37.80 | 22.68 |
| op00tal010 |  | Berbequim. | 1.000 | 0.00 | 0.00 |
| mo048 | h | Oficial de 1ª montador de estruturas de madeira. (mão de obra) | 0.123 | 23.64 | 2.91 |
| mo095 | h | Ajudante de montador de estruturas de madeira. (mão de obra) | 0.246 | 23.07 | 5.68 |
| % | % | Custos directos complementares | 2 % | 31.27 | 0.63 |
|  |  | Custos directos |  |  | 31.90 |
