# Vedação estanque de passagem de cabos com peça pré-fabricada, em paramento de madeira

- Propriedade do ficheiro: CYPE INGENIEROS, S.A.
- Formato: FIEBDC-3/2002
- Moeda: EUR
- Custos indirectos: 3.00 %
- IVA: 23.00 %

## N Isolamentos e impermeabilizações

### NE Estanquidade

#### NEI Instalações

**NEI010** Ud Vedação estanque de passagem de cabos com peça pré-fabricada, em paramento de madeira.
Vedação estanque com peça autocolante, para um cabo de 4 a 8 mm de diâmetro, Manica Single "ROTHOBLAAS", de papel impregnado e borracha sintética EPDM, de 15x15 cm, fixada antes da instalação das caixas para alojamento de mecanismos e de passagem de instalações, em paramento de madeira.
Inclui: Limpeza e preparação da superfície. Colocação da peça.
Critério de medição de projecto: Número de unidades previstas, segundo documentação gráfica de Projecto.
Critério de medição de obra: Medir-se-á o número de unidades realmente executadas segundo especificações de Projecto.

| Código | Un | Descrição | Rendimento | Preço | Importância |
|---|---|---|---|---|---|
| mt15sro060a | Ud | Peça para a resolução da passagem de instalações, autocolante, para um cabo de 4 a 8 mm de diâmetro, Manica Single "ROTHOBLAAS", de papel impregnado e borracha sintética EPDM, de 15x15 cm, intervalo de temperatura de trabalho de -20 a 100°C, para aplicar em interiores e exteriores. (material) | 1.000 | 10.60 | 10.60 |
| mo101 | h | Ajudante de montador de isolamentos. (mão de obra) | 0.011 | 22.13 | 0.24 |
| % | % | Custos directos complementares | 2 % | 10.84 | 0.22 |
|  |  | Custos directos |  |  | 11.06 |
