# Membrana de difusão variável, pelo interior da cobertura inclinada

- Propriedade do ficheiro: CYPE INGENIEROS, S.A.
- Formato: FIEBDC-3/2002
- Moeda: EUR
- Custos indirectos: 3.00 %
- IVA: 23.00 %

## N Isolamentos e impermeabilizações

### NE Estanquidade

#### NEN Coberturas inclinadas

**NEN035** m² Membrana de difusão variável, pelo interior da cobertura inclinada.
Membrana de difusão variável de poliamida, com armadura de polipropileno, Clima Control 80 "ROTHOBLAAS", de 0,2 mm de espessura e 80 g/m², de 0,2 a 5 m de espessura de ar equivalente face à difusão de vapor de água, segundo NP EN 1931, permeabilidade ao ar 0,002 m³/h·m² a 50 Pa, Euroclasse E de reacção ao fogo segundo NP EN 13501-1. Colocação em obra: com sobreposições, pelo interior da cobertura inclinada com uma pendente média da vertente até 30%. Inclusive cola Membrane Glue "ROTHOBLAAS" para a vedação de encontros, grampos L "ROTHOBLAAS" e fita autocolante Flexi Band "ROTHOBLAAS" para vedação de juntas.
Inclui: Limpeza e preparação da superfície. Corte e preparação. Vedação de encontros. Fixação. Corte da fita de vedação. Colocação da fita de vedação.
Critério de medição de projecto: Superfície medida segundo documentação gráfica de Projecto.
Critério de medição de obra: Medir-se-á a superfície realmente executada segundo especificações de Projecto.

| Código | Un | Descrição | Rendimento | Preço | Importância |
|---|---|---|---|---|---|
| mt15pdr190d | m² | Membrana de difusão variável de poliamida, com armadura de polipropileno, Clima Control 80 "ROTHOBLAAS", de 0,2 mm de espessura e 80 g/m², de 0,2 a 5 m de espessura de ar equivalente face à difusão de vapor de água, segundo NP EN 1931, permeabilidade ao ar 0,002 m³/h·m² a 50 Pa, Euroclasse E de reacção ao fogo segundo NP EN 13501-1, intervalo de temperatura de trabalho de -20 a 80°C, fornecida em rolos de 1,50x50 m, segundo EN 13984. (material) | 1.200 | 7.02 | 8.42 |
| mt15pdr300M | Ud | Grampo L "ROTHOBLAAS", de aço galvanizado, de 8 mm de altura; para a fixação de lâminas para o controlo do vapor. (material) | 5.000 | 0.02 | 0.10 |
| mt15pdr050e | m | Fita autocolante Flexi Band "ROTHOBLAAS", de polietileno, com adesivo acrílico sem dissolventes, armadura de polietileno e película de separação de papel siliconado, de 0,34 mm de espessura e 60 mm de largura, intervalo de temperatura de trabalho de -40 a 80°C, para a vedação nos encontros dos painéis e para a fixação e a vedação de lâminas impermeabilizantes e para o controlo do vapor, fornecida em rolos de 25 m de comprimento. (material) | 1.020 | 1.58 | 1.61 |
| mt15pdr310d | Ud | Cartucho de 310 ml de cola Membrane Glue "ROTHOBLAAS", à base de polímeros em dispersão aquosa, sem dissolventes; para a vedação de lâminas para o controlo do vapor. (material) | 0.170 | 14.52 | 2.47 |
| mo054 | h | Oficial de 1ª montador de isolamentos. (mão de obra) | 0.055 | 23.31 | 1.28 |
| mo101 | h | Ajudante de montador de isolamentos. (mão de obra) | 0.028 | 22.13 | 0.62 |
| % | % | Custos directos complementares | 2 % | 14.50 | 0.29 |
|  |  | Custos directos |  |  | 14.79 |
