# Membrana altamente transpirante, pelo exterior em fachada ventilada

- Propriedade do ficheiro: CYPE INGENIEROS, S.A.
- Formato: FIEBDC-3/2002
- Moeda: EUR
- Custos indirectos: 3.00 %
- IVA: 23.00 %

## N Isolamentos e impermeabilizações

### NE Estanquidade

#### NEQ Fachadas ventiladas

**NEQ010** m² Membrana altamente transpirante, pelo exterior em fachada ventilada.
Membrana altamente transpirante, acrílica, com armadura de poliéster, Traspir EVO UV 210 "ROTHOBLAAS", de 0,3 mm de espessura e 210 g/m², de 0,04 m de espessura de ar equivalente face à difusão de vapor de água, segundo NP EN 1931, estanquidade à água classe W1 segundo EN 1928, permeabilidade ao ar 0,02 m³/h·m² a 50 Pa, Euroclasse B-s1, d0 de reacção ao fogo, segundo NP EN 13501-1. Colocação em obra: com sobreposições, pelo exterior da parede de fachada, sobre o isolamento da fachada ventilada. Inclusive grampos L "ROTHOBLAAS" e fita autocolante Front Band UV "ROTHOBLAAS" para vedação de juntas.
Inclui: Limpeza e preparação da superfície. Corte e preparação. Colocação e fixação da lâmina para o controlo do vapor. Corte da fita de vedação. Colocação da fita de vedação.
Critério de medição de projecto: Superfície medida segundo documentação gráfica de Projecto.
Critério de medição de obra: Medir-se-á a superfície realmente executada segundo especificações de Projecto.

| Código | Un | Descrição | Rendimento | Preço | Importância |
|---|---|---|---|---|---|
| mt15pdr130d | m² | Membrana altamente transpirante, acrílica, com armadura de poliéster, Traspir EVO UV 210 "ROTHOBLAAS", de 0,3 mm de espessura e 210 g/m², de 0,04 m de espessura de ar equivalente face à difusão de vapor de água, segundo NP EN 1931, estanquidade à água classe W1 segundo EN 1928, permeabilidade ao ar 0,02 m³/h·m² a 50 Pa, Euroclasse B-s1, d0 de reacção ao fogo, segundo NP EN 13501-1, com resistência aos raios UV, intervalo de temperatura de trabalho de -40 a 100°C, para colocar sob revestimentos com réguas de madeira, com juntas abertas de até 50 mm de largura máxima, fornecida em rolos de 1,50x50 m, segundo NP EN 13859-2. (material) | 1.150 | 4.35 | 5.00 |
| mt15pdr300M | Ud | Grampo L "ROTHOBLAAS", de aço galvanizado, de 8 mm de altura; para a fixação de lâminas para o controlo do vapor. (material) | 5.000 | 0.02 | 0.10 |
| mt15pdr140d | m | Fita autocolante Front Band UV "ROTHOBLAAS", com adesivo acrílico sem dissolventes e película de separação de papel siliconado, de 0,6 mm de espessura e 75 mm de largura, com resistência aos raios UV, intervalo de temperatura de trabalho de -30 a 100°C, para aplicar em interiores e exteriores, para a fixação e a vedação de lâminas impermeabilizantes e para o controlo do vapor Traspir Evo UV 210 "ROTHOBLAAS", fornecida em rolos de 20 m de comprimento. (material) | 1.020 | 4.27 | 4.36 |
| mo054 | h | Oficial de 1ª montador de isolamentos. (mão de obra) | 0.046 | 23.31 | 1.07 |
| mo101 | h | Ajudante de montador de isolamentos. (mão de obra) | 0.023 | 22.13 | 0.51 |
| % | % | Custos directos complementares | 2 % | 11.04 | 0.22 |
|  |  | Custos directos |  |  | 11.26 |
