# Membrana altamente transpirante, pelo exterior de cobertura plana

- Propriedade do ficheiro: CYPE INGENIEROS, S.A.
- Formato: FIEBDC-3/2002
- Moeda: EUR
- Custos indirectos: 3.00 %
- IVA: 23.00 %

## N Isolamentos e impermeabilizações

### NE Estanquidade

#### NEU Coberturas planas

**NEU010** m² Membrana altamente transpirante, pelo exterior de cobertura plana.
Membrana altamente transpirante, impermeável à água da chuva, de polipropileno, com armadura, Traspir 205 "ROTHOBLAAS", de 0,8 mm de espessura e 205 g/m², de 0,02 m de espessura de ar equivalente face à difusão de vapor de água, segundo NP EN 1931, estanquidade à água classe W1 segundo EN 1928, permeabilidade ao ar 0,02 m³/h·m² a 50 Pa, Euroclasse E de reacção ao fogo, segundo NP EN 13501-1. Colocação em obra: com sobreposições, pelo exterior da cobertura plana. Inclusive grampos L "ROTHOBLAAS" e fita autocolante Flexi Band "ROTHOBLAAS" para vedação de juntas.
Inclui: Limpeza e preparação da superfície. Corte e preparação. Colocação e fixação da lâmina para o controlo do vapor. Corte da fita de vedação. Colocação da fita de vedação.
Critério de medição de projecto: Superfície medida segundo documentação gráfica de Projecto.
Critério de medição de obra: Medir-se-á a superfície realmente executada segundo especificações de Projecto.

| Código | Un | Descrição | Rendimento | Preço | Importância |
|---|---|---|---|---|---|
| mt15pdr150tf | m² | Membrana altamente transpirante, impermeável à água da chuva, de polipropileno, com armadura, Traspir 205 "ROTHOBLAAS", de 0,8 mm de espessura e 205 g/m², de 0,02 m de espessura de ar equivalente face à difusão de vapor de água, segundo NP EN 1931, estanquidade à água classe W1 segundo EN 1928, permeabilidade ao ar 0,02 m³/h·m² a 50 Pa, Euroclasse E de reacção ao fogo, segundo NP EN 13501-1, com resistência aos raios UV de 3 meses, intervalo de temperatura de trabalho de -40 a 80°C, para colocar sob revestimentos com réguas de madeira, sem juntas abertas, fornecida em rolos de 1,50x50 m, segundo NP EN 13859-2. (material) | 1.200 | 3.37 | 4.04 |
| mt15pdr300M | Ud | Grampo L "ROTHOBLAAS", de aço galvanizado, de 8 mm de altura; para a fixação de lâminas para o controlo do vapor. (material) | 5.000 | 0.02 | 0.10 |
| mt15pdr050e | m | Fita autocolante Flexi Band "ROTHOBLAAS", de polietileno, com adesivo acrílico sem dissolventes, armadura de polietileno e película de separação de papel siliconado, de 0,34 mm de espessura e 60 mm de largura, intervalo de temperatura de trabalho de -40 a 80°C, para a vedação nos encontros dos painéis e para a fixação e a vedação de lâminas impermeabilizantes e para o controlo do vapor, fornecida em rolos de 25 m de comprimento. (material) | 1.020 | 1.58 | 1.61 |
| op00gra020 |  | Agrafadora martelo. | 1.000 | 0.00 | 0.00 |
| mo054 | h | Oficial de 1ª montador de isolamentos. (mão de obra) | 0.045 | 23.31 | 1.05 |
| mo101 | h | Ajudante de montador de isolamentos. (mão de obra) | 0.023 | 22.13 | 0.51 |
| % | % | Custos directos complementares | 2 % | 7.31 | 0.15 |
|  |  | Custos directos |  |  | 7.46 |
