# Sistema de barreira tripla para vedação perimetral da junta entre a caixilharia exterior e o paramento

- Propriedade do ficheiro: CYPE INGENIEROS, S.A.
- Formato: FIEBDC-3/2002
- Moeda: EUR
- Custos indirectos: 3.00 %
- IVA: 23.00 %

## N Isolamentos e impermeabilizações

### NM Sistemas multifunção

#### NMC Caixilharias

**NMC010** m Sistema de barreira tripla para vedação perimetral da junta entre a caixilharia exterior e o paramento.
Sistema de barreira tripla para vedação perimetral da junta entre a caixilharia exterior e o paramento, com funções de estanquidade, permeabilidade ao vapor de água e isolamento termo-acústico, formado pelos seguintes elementos: VEDAÇÃO EXTERIOR: membrana de estanquidade, autoadesiva, de polipropileno, de 70 mm de largura, cor branca, espessura de ar equivalente face à difusão de vapor de água maior que 55 m, segundo NP EN 1931; VEDAÇÃO INTERMÉDIA: espuma adesiva auto-expansível, elástica, de poliuretano monocomponente, de 25 kg/m³ de densidade, condutibilidade térmica 0,0345 W/(m°C), 135% de expansão, alongamento até à rotura 45% e 7 N/cm² de resistência à tracção, estável de -40°C a 90°C; VEDAÇÃO INTERIOR: membrana de estanquidade, autoadesiva, de polipropileno, de 70 mm de largura, cor rosa, espessura de ar equivalente face à difusão de vapor de água menor que 0,05 m, segundo NP EN 1931.
Inclui: Limpeza e preparação da superfície na qual se vai aplicar a espuma de poliuretano. Aplicação da espuma de poliuretano. Eliminação da espuma de poliuretano sobrante, após a sua solidificação. Corte e colocação da membrana de estanquidade exterior. Corte e colocação da membrana de estanquidade interior.
Critério de medição de projecto: Comprimento medido segundo documentação gráfica de Projecto.
Critério de medição de obra: Medir-se-á o comprimento realmente executado segundo especificações de Projecto.

| Código | Un | Descrição | Rendimento | Preço | Importância |
|---|---|---|---|---|---|
| mt15qui010g | m | Membrana de estanquidade, autoadesiva, de polipropileno, de 70 mm de largura, cor branca, espessura de ar equivalente face à difusão de vapor de água maior que 55 m, segundo NP EN 1931, com adesivo acrílico sem dissolventes e película de separação de papel siliconado, fornecida em rolos de 30 m de comprimento, apta para posterior revestimento, Euroclasse E de reacção ao fogo segundo NP EN 13501-1, intervalo de temperatura de trabalho de -40 a 100°C, para a vedação perimetral exterior da junta entre a caixilharia exterior e o paramento. (material) | 1.000 | 3.08 | 3.08 |
| mt22www040 | Ud | Aerossol de 750 ml de espuma adesiva auto-expansível, elástica, de poliuretano monocomponente, de 25 kg/m³ de densidade, condutibilidade térmica 0,0345 W/(m°C), 135% de expansão, alongamento até à rotura 45% e 7 N/cm² de resistência à tracção, estável de -40°C a 90°C; para aplicar com pistola; segundo EN 13165. (material) | 0.130 | 8.37 | 1.09 |
| mt15qui010b | m | Membrana de estanquidade, autoadesiva, de polipropileno, de 70 mm de largura, cor rosa, espessura de ar equivalente face à difusão de vapor de água menor que 0,05 m, segundo NP EN 1931, com adesivo acrílico sem dissolventes e película de separação de papel siliconado, fornecida em rolos de 30 m de comprimento, apta para posterior revestimento, Euroclasse E de reacção ao fogo segundo NP EN 13501-1, intervalo de temperatura de trabalho de -40 a 100°C, para a vedação perimetral interior da junta entre a caixilharia exterior e o paramento. (material) | 1.000 | 3.08 | 3.08 |
| mo020 | h | Oficial de 1ª construção. (mão de obra) | 0.109 | 22.68 | 2.47 |
| mo113 | h | Operário não qualificado construção. (mão de obra) | 0.164 | 21.45 | 3.52 |
| % | % | Custos directos complementares | 2 % | 13.24 | 0.26 |
|  |  | Custos directos |  |  | 13.50 |
