# Substituição de elemento em cobertura com asna de madeira

- Propriedade do ficheiro: CYPE Ingenieros S.A.
- Formato: FIEBDC-3/2016
- Programa: Gerador de preços para construção civil. CYPE Ingenieros, S.A.
- Data: 22/10/2024
- Moeda: EUR
- Custos indirectos: 3 %
- IVA: 23 %

## E Estruturas

### EM Madeira

#### EMW Substituições

**EMW010** m³ Substituição de elemento em cobertura com asna de madeira.
Substituição de perna em asna ligeira por peça de madeira serrada de pinheiro-bravo (Pinus pinaster) procedente de Portugal com certificado PEFC, de 70x70 mm de secção, classe resistente C18 segundo EN 338 e EN 1912, qualidade estrutural E segundo NP 4305; para classe de risco 1 segundo NP EN 335, com protecção contra agentes bióticos que corresponde com a classe de penetração NP1 segundo EN 351-1, com acabamento polido; ligações com ferragens de aço galvanizado tipo DX51D+Z275N e parafusos rosca-chapa de aço zincado, para samblagem de estruturas de madeira.
Inclui: Desmontagem do elemento. Fragmentação do entulho em peças manejáveis. Carga manual de entulho para camião ou contentor. Implantação e marcação de eixos, nos pontos de ligação com a asna. Apresentação das peças sobre a asna. Colocação e nivelamento. Fixação à asna.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee100dfi1faa | m³ | Madeira serrada de pinheiro-bravo (Pinus pinaster) procedente de Portugal com certificado PEFC, para asnas ligeiras, de até 5 m de comprimento, de 70x70 mm de secção, classe resistente C18 segundo EN 338 e EN 1912, qualidade estrutural E segundo NP 4305; para classe de risco 1 segundo NP EN 335, com protecção contra agentes bióticos que corresponde com a classe de penetração NP1 segundo EN 351-1, com acabamento polido. (material) | 1 | 630.36 | 630.360 |
| mt07emr511a | kg | Ferragens de aço galvanizado tipo DX51D+Z275N e parafusos rosca-chapa de aço zincado, para samblagem de estruturas de madeira, para classes de serviço 1 e 2 segundo NP EN 1995-1-1. (material) | 2.5 | 11.4 | 28.500 |
| mo048 | h | Oficial de 1ª montador de estruturas de madeira. (mão de obra) | 12.323 | 23.64 | 291.316 |
| mo095 | h | Ajudante de montador de estruturas de madeira. (mão de obra) | 6.162 | 23.07 | 142.157 |
| mo113 | h | Operário não qualificado construção. (mão de obra) | 7.589 | 21.45 | 162.784 |
| % | % | Custos directos complementares | 2 % | 1255.117 | 25.102 |
|  |  | Custos directos |  |  | 1280.219 |

Resíduos:
- colocação: mt07mee100dfi1faa; factor de resíduo 0.0015
- colocação: mt07emr511a; factor de resíduo 0.0045

## Recursos

**mt07mee100dfi1faa** m³ Madeira serrada de pinheiro-bravo (Pinus pinaster) procedente de Portugal com certificado PEFC
Dados técnicos: Custo energético 17005.075 MJ; Emissão de CO2 -501.408 kg; Código LER 17 02 01; Massa do elemento 380 kg; Volume 0.345455 m3
Resíduos:
- embalagem: re170203 Plástico. (componente de resíduo); rendimento 0.04 kg; Código LER 17 02 03; Massa do elemento 1 kg; Volume 0.001667 m3

**mt07emr511a** kg Ferragens de aço galvanizado tipo DX51D+Z275N e parafusos rosca-chapa de aço zincado
Dados técnicos: Custo energético 25.100 MJ; Emissão de CO2 2.560 kg; Código LER 17 04 05; Massa do elemento 1 kg; Volume 0.000476 m3
