# Vedação estanque da junta entre a caixilharia exterior e o paramento

- Propriedade do ficheiro: CYPE Ingenieros S.A.
- Formato: FIEBDC-3/2016
- Programa: Gerador de preços para construção civil. CYPE Ingenieros, S.A.
- Data: 22/10/2024
- Moeda: EUR
- Custos indirectos: 3 %
- IVA: 23 %

## N Isolamentos e impermeabilizações

### NE Estanquidade

#### NEC Caixilharias

**NEC010** m Vedação estanque da junta entre a caixilharia exterior e o paramento.
Vedação estanque da junta entre a caixilharia exterior e o paramento de madeira, pelo interior, com fita autoadesiva, Plaster Band In "ROTHOBLAAS", de polipropileno, com adesivo acrílico sem dissolventes e película de separação de papel siliconado, de 7,5 cm de largura, apta para posterior revestimento, com reforço nas esquinas através de sobreposições ou formando dobras.
Inclui: Limpeza e preparação da superfície. Corte da fita de vedação. Colocação da fita de vedação.
Critério de medição de projecto: Comprimento medido segundo documentação gráfica de Projecto.
Critério de medição de obra: Medir-se-á o comprimento realmente executado segundo especificações de Projecto.

| Código | Un | Descrição | Rendimento | Preço | Importância |
|---|---|---|---|---|---|
| mt15sro020a | m | Fita autoadesiva, Plaster Band In "ROTHOBLAAS", de polipropileno, com adesivo acrílico sem dissolventes e película de separação de papel siliconado, de 7,5 cm de largura, apta para posterior revestimento, intervalo de temperatura de trabalho de -40 a 80°C, para aplicar em interiores, fornecida em rolos de 25 m de comprimento. (material) | 1.1 | 4.28 | 4.708 |
| mo101 | h | Ajudante de montador de isolamentos. (mão de obra) | 0.068 | 22.13 | 1.505 |
| % | % | Custos directos complementares | 2 % | 6.213 | 0.124 |
|  |  | Custos directos |  |  | 6.337 |

Resíduos:
- colocação: mt15sro020a; factor de resíduo 0.0275111

## Recursos

**mt15sro020a** m Fita autoadesiva
Dados técnicos: Custo energético 2.091 MJ; Emissão de CO2 0.065 kg; Código LER 17 02 03; Massa do elemento 0.0225 kg; Volume 0.000037 m3
