# Membrana de difusão variável, pelo interior da cobertura inclinada

- Propriedade do ficheiro: CYPE Ingenieros S.A.
- Formato: FIEBDC-3/2016
- Programa: Gerador de preços para construção civil. CYPE Ingenieros, S.A.
- Data: 22/10/2024
- Moeda: EUR
- Custos indirectos: 3 %
- IVA: 23 %

## N Isolamentos e impermeabilizações

### NE Estanquidade

#### NEN Coberturas inclinadas

**NEN035** m² Membrana de difusão variável, pelo interior da cobertura inclinada.
Membrana de difusão variável de poliamida, com armadura de polipropileno, Clima Control 80 "ROTHOBLAAS", de 0,2 mm de espessura e 80 g/m², de 0,2 a 5 m de espessura de ar equivalente face à difusão de vapor de água, segundo NP EN 1931, permeabilidade ao ar 0,002 m³/h·m² a 50 Pa, Euroclasse E de reacção ao fogo segundo NP EN 13501-1. Colocação em obra: com sobreposições, pelo interior da cobertura inclinada com uma pendente média da vertente até 30%. Inclusive cola Membrane Glue "ROTHOBLAAS" para a vedação de encontros, grampos L "ROTHOBLAAS" e fita autocolante Flexi Band "ROTHOBLAAS" para vedação de juntas.
Inclui: Limpeza e preparação da superfície. Corte e preparação. Vedação de encontros. Fixação. Corte da fita de vedação. Colocação da fita de vedação.
Critério de medição de projecto: Superfície medida segundo documentação gráfica de Projecto.
Critério de medição de obra: Medir-se-á a superfície realmente executada segundo especificações de Projecto.

| Código | Un | Descrição | Rendimento | Preço | Importância |
|---|---|---|---|---|---|
| mt15pdr190d | m² | Membrana de difusão variável de poliamida, com armadura de polipropileno, Clima Control 80 "ROTHOBLAAS", de 0,2 mm de espessura e 80 g/m², de 0,2 a 5 m de espessura de ar equivalente face à difusão de vapor de água, segundo NP EN 1931, permeabilidade ao ar 0,002 m³/h·m² a 50 Pa, Euroclasse E de reacção ao fogo segundo NP EN 13501-1, intervalo de temperatura de trabalho de -20 a 80°C, fornecida em rolos de 1,50x50 m, segundo EN 13984. (material) | 1.2 | 7.02 | 8.424 |
| mt15pdr300M | Ud | Grampo L "ROTHOBLAAS", de aço galvanizado, de 8 mm de altura; para a fixação de lâminas para o controlo do vapor. (material) | 5 | 0.02 | 0.100 |
| mt15pdr050e | m | Fita autocolante Flexi Band "ROTHOBLAAS", de polietileno, com adesivo acrílico sem dissolventes, armadura de polietileno e película de separação de papel siliconado, de 0,34 mm de espessura e 60 mm de largura, intervalo de temperatura de trabalho de -40 a 80°C, para a vedação nos encontros dos painéis e para a fixação e a vedação de lâminas impermeabilizantes e para o controlo do vapor, fornecida em rolos de 25 m de comprimento. (material) | 1.02 | 1.58 | 1.612 |
| mt15pdr310d | Ud | Cartucho de 310 ml de cola Membrane Glue "ROTHOBLAAS", à base de polímeros em dispersão aquosa, sem dissolventes; para a vedação de lâminas para o controlo do vapor. (material) | 0.17 | 14.52 | 2.468 |
| mo054 | h | Oficial de 1ª montador de isolamentos. (mão de obra) | 0.055 | 23.31 | 1.282 |
| mo101 | h | Ajudante de montador de isolamentos. (mão de obra) | 0.028 | 22.13 | 0.620 |
| % | % | Custos directos complementares | 2 % | 14.506 | 0.290 |
|  |  | Custos directos |  |  | 14.796 |

Resíduos:
- colocação: mt15pdr190d; factor de resíduo 0.035
- colocação: mt15pdr050e; factor de resíduo 0.044
- colocação: mt15pdr310d; factor de resíduo 0.03

## Recursos

**mt15pdr190d** m² Membrana de difusão variável de poliamida
Dados técnicos: Custo energético 11.044 MJ; Emissão de CO2 0.548 kg; Código LER 17 06 04; Massa do elemento 0.08 kg; Volume 0.000133 m3
Resíduos:
- embalagem: re170203 Plástico. (componente de resíduo); rendimento 0.034 kg; Código LER 17 02 03; Massa do elemento 1 kg; Volume 0.001667 m3

**mt15pdr300M** Ud Grampo L "ROTHOBLAAS", de aço galvanizado, de 8 mm de altura; para a fixação de lâminas para o controlo do vapor
Dados técnicos: Custo energético 0.713 MJ; Emissão de CO2 1.122 kg
Resíduos:
- embalagem: re150101 Embalagens de papel e cartão. (componente de resíduo); rendimento 1.32 kg; Código LER 15 01 01; Massa do elemento 1 kg; Volume 0.001333 m3

**mt15pdr050e** m Fita autocolante Flexi Band "ROTHOBLAAS"
Dados técnicos: Custo energético 8.037 MJ; Emissão de CO2 0.018 kg; Código LER 17 02 03; Massa do elemento 0.019 kg; Volume 0.000032 m3
Resíduos:
- embalagem: re170201 Madeira. (componente de resíduo); rendimento 0.04 kg; Código LER 17 02 01; Massa do elemento 1 kg; Volume 0.000909 m3

**mt15pdr310d** Ud Cartucho de 310 ml de cola Membrane Glue "ROTHOBLAAS"
Dados técnicos: Custo energético 52.250 MJ; Emissão de CO2 2.596 kg; Código LER 17 09 04; Massa do elemento 0.39 kg; Volume 0.00026 m3
Resíduos:
- embalagem: re170203 Plástico; rendimento 0.2 kg
